# Sanierung KITA 54 Haus der Träume
Angebotsaufforderung (GAEB DA XML 3.3, DA83)
Projekt: A-238...
Währung: EUR
Erstellt mit: GXML Toolbox V3.3 R20220330, ORCA AVA 27 27.00.00, 03.02.2026

## 0.1 Angaben zur Baustelle
Sanierung KITA 54 "Haus der bunten Träume"

Die Generalsanierung der Kita 54 erfolgt in 2 Bauabschnitten.

0.1  Angaben zur Baustelle (gem. Abschnitt 0.1 VOB / C DIN 18299)
0.2  Angaben zur Ausführung (gem. Abschnitt 0.2 VOB / C DIN 18299)
1.0  Allgemeine Angaben
2.0  Hinweise zur Ausschreibung und Vergabe

0.1 Angaben zur Baustelle (gem. Abschnitt 0.1 VOB/C DIN 18299)
0.1.1 Lage der Baustelle
Die KITA 54 "Haus der bunten Träume" befindet sich in der Sofioter Str. 38 in 99091 Erfurt.

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
Die Generalsanierung wird in 2 Bauabschnitten ausgeführt.
BA1: ca. 50 % der Gesamtleistung, BA2: ca. 50 % der Gesamtleistung.

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
0.1.2 Besondere Belastungen aus Immissionen
Die Wahl von emmissions- und erschütterungsarmen Arbeitsmitteln ist zwingend notwendig, da das Objekt umgeben von Wohnblöcken ist. Die Einhaltung der Emissionsrichtwerte erfolgt nach gültiger BImschV . Die Kernarbeitszeit ist Werktags von 7:00 bis 17:00 Uhr.

0.1.3 Art und Lage der baulichen Anlagen
Das Gebäude wurde als Vorschuleinrichtung (Kombination Kinderkrippe/ Kindergarten) als DDR-Typenbau 90/180 ca. 1974 erbaut und hat ein großes dazugehöriges Außengelände (ca. 6.800 m²). Der Zustand des Gebäudes ist stark sanierungsbedürftig. Sowohl die Bausubstanz als auch die Einbauteile sind sehr marode und müssen modernisiert werden.
Das Dach erhält neue Dämmung und Abdichtung; die Fenster werden erneuert; die Fassade wird mit WDVS versehen. Das Gebäude wird entkernt und entsprechend der Planung der Funktionen werden neue Wände errichtet, HLS- und Elektoinstallation erneuert, Estriche eingebracht, Maler- und sonstige Arbeiten ausgeführt
Der Baukörper ist dreigeschossig. Im Untergeschoss sind Küche (im Bestand), Lagerräume und Turnraum untergebracht, im Erd- und Obergeschoss die Gruppenräume.

0.1.4 Verkehrsverhältnisse auf der Baustelle
- Die Haupteingänge sind über die Sofioter Straße zu Fuß erreichbar. Von hier aus
 erfolgt die Hauptanlieferung zur Baustelle und auch die Lagermöglichkeiten für  Baumaterial befinden sich hier.  Der Fußweg darf nur mit 2,5 t befahren werden.  Zusätzlich gibt es Lagermöglichkeiten im hintersten Gartenbereich in der Nähe der  Baustelleneinfahrt.
- Die Garten-Pflegezufahrt zur Rückseite des Gebäudes befindet sich in der Havannaer Straße (Anliegerstraße KOWO). Diese ist als offizielle Baustellenzufahrt nicht nutzbar und lediglich als Durchfahrt für kleine Fahrzeuge nutzbar.
- Die gartenseitige Baustellenzufahrt ist von der Bukarester Straße befahrbar und nur vorgesehen für die Materialanliefung bzw. den Abtransport von nicht zur Wiederverwendung geeigneten Materiales.
  Es gibt nur eine begrenzte Wendemöglichkeit am Anfang der Baustraße große
  LKWs müssen Rückwärts einfahren. Einfahrt nur ohne Anhänger. Das
  Baustellentor ist mit einem Zahlenschloss gesichert. Der Code ist beim Bauleiter zu  erfragen.

0.1.5 Für den Verkehr freizuhaltende Flächen
Innerhalb des Baufeldes sind alle Flächen, außer die für die Materiallagerung ausgewiesenen Flächen frei zu halten. Das Abstellen von Baufahrzeugen die nicht aktiv benötigt werden (z.B. PKW) auf dem Gelände ist nicht erlaubt. Es sind die Parkplätze im Wohngebiet zu nutzen, insbesondere der Parkplatz an der Ulan-Bator-Str.

0.1.6 Art, Lage, Maße und Nutzbarkeit von Transporteinrichtungen und Transportwegen.
Es ist kein Baustellenkran vorgesehen. Material kann zu den Haupteingängen Sofioterstraße (des jeweiligen Bauabschnittes) über die Gerüsttreppen oder durch die gartenseitige Baustellenzufahrt ebenerdig ins Objekt transportiert werden.

0.1.7 Anschlüsse für Wasser, Energie und Abwasser
Baustrom und Bauwasser sind zum Zeitpunkt der Leistungsausführung vorhanden. Ebenso ein Sanitärcontainer. Die Verkehrswege im Außenbereich und im Gebäude sind ausreichend beleuchtet. Die Beleuchtung des jeweiligen Arbeitsplatzes ist durch den AN sicherzustellen.

0.1.8 Lage und Ausmaß der zur Benutzung oder Mitbenutzung überlassenen Flächen und Räume
Zum Zeitpunkt der Leistungsausführung ist ein allgemeiner Baustellenbereich abgegrenzt.

0.1.9 Bodenverhältnisse, Baugrund, Tragfähigkeit
Sind dem beigefügten Baugrundgutachten zu entnehmen.
Für dieses Gewerk nicht notwendig, nicht beigefügt.

0.1.10 Hydrologische Werte
Sind dem beigefügten Baugrundgutachten zu entnehmen.
Für dieses Gewerk nicht notwendig, nicht beigefügt.

0.1.11 Besondere Umweltrechtliche Vorschriften
Aller Bauschutt ist umweltgerecht auf Deponien zu entsorgen.
Bei der Nutzung von Baumaschinen dürfen keine altölgetränkte Lappen, Reste oder Überschüsse von Hydrauliköl versickern oder mit dem Boden in Kontakt kommen. Dies ist ggf. durch eine ölfeste Folie oder Wanne sicherzustellen. Altöle unterliegen den Bestimmungen besonders überwachungsbedürftiger Abfallstoffe.

0.1.12 Besondere Vorgaben für die Entsorgung
Entsorgung anfallenden Abfalls muss wöchentlich und umweltgerecht erfolgen.
Eine Zwischenlagerung auf der Baustelle ist in dem Sammelbehälter des AN durchzuführen. Diese sind nach Wahl des AN zu sichern, so dass eine Mitnutzung der Sammelbehälter des AN durch Fremdgewerke ausgeschlossen ist. Der Standort der Sammelbehälter des AN ist mit der Objektüberwachung des AG abzustimmen. Kommt der AN dieser Regelung trotz Aufforderung nicht nach, wird die Beseitigung durch den AG auf Kosten der AN veranlasst.

0.1.13 Schutzgebiete oder Schutzzeiten im Bereich der Baustelle
Die Baustellensicherung ist so vorzunehmen, dass Passanten und Arbeiter vor Gefahr geschützt sind. Im besonderen Maße ist sicherzustellen, dass Bauzäune verschlossen sind, keine Abfälle, Materialien, Werkzeuge oder sonstige Gegenstände auf den frei zugänglichen Bereichen liegen.

Es sind nur Geräte zu verwenden, die über Absaugvorrichtungen verfügen. Die Arbeitsbereiche sind arbeitstäglich "besenrein" zu verlassen. Dafür erforderliche Aufwendungen sind in die Baustelleneinrichtungsposition einzukalkulieren. Belagsflächen von Verkehrswegen, Containerstellflächen sowie unmittelbar an diese angrenzende Bereiche sind vor Beschädigung und Verunreinigung zu schützen.

0.1.14 Art und Umfang des Schutzes von Bäumen, Pflanzenbeständen, Verkehrsflächen, Bauteilen, Bauwerken, Grenzsteinen und dergleichen im Bereich der Baustelle
Bäume dürfen während der Bauzeit weder beschädigt, oder durch Erdarbeiten ausgetrocknet werden. Wurzelbereiche sind insbesondere vor der Ablagerung von Baumaterial, Erdstoffen usw. und überfahren mit Baufahrzeugen zu schützen (im Abstand von 1,50 vom Kronenbereich der Bäume)

0.1.15 Art und Umfang der Regelung und Sicherung des öffentlichen Verkehrs
In der Bukarester Str. befindet sich eine Bushaltestelle, deren An- und Abfahrt immer gewährleistet sein muss. Die Fußwege dorthin müssen freigehalten werden.

0.1.16 Im Bereich der Baustelle vorhandene Anlagen
An der Grundstücksgrenze befindet sich eine Fernwärmestation. Einbringöffnung und Notausstieg sind ständig frei zu halten.

0.1.17 Bekannte oder vermutete Hindernisse im Bereich der Baustelle, z. B. Leitungen, Kabel, Dräne, Kanäle, Bauwerksreste und, soweit bekannt, deren Eigentümer
Hindernisse wie Leitungen im Außenbereich sind für dieses Gewerk nicht von Bedeutung.

0.1.18 Bestätigung, dass die im jeweiligen Bundesland geltenden Anforderungen zu Erkundungs- und gegebenfalls Räumungsmaßnahmen hinsichtlich Kampfmitteln erfüllt wurden.
Kampfmittel sind nicht zu erwarten.
Eine Kampfmittelfreigabe ist für die auszuführenden Arbeiten dieses Gewerkes nicht notwendig.

0.1.19 Gemäß der Baustellenverordnung getroffene Maßnahmen.
a) Der Auftraggeber hat zur Wahrnehmung seiner Pflichten aus der
Baustellenverordnung einen Sicherheits- und Gesundheitsschutz-Koordinator (SiGeKo) beauftragt. Der SiGeKo stellt eine Baustellenordnung auf, deren Forderungen einzuhalten sind. Die Baustellenordnung wird Vertragsbestandteil.
b) Der SiGeKo nimmt jederzeit Einfluss auf die Sicherheits- und Gesundheitstechnisch korrekte Abwicklung der Baustelle und führt unangekündigte Kontrollen vor Ort durch.
Die Mängel werden der Bauleitung mittels Bericht angezeigt und sind umgehend durch den AN zu beseitigen.
c) Der AN, einschließlich seiner etwaigen Nachunternehmer, werden darauf hingewiesen, dass sie die für die Koordination der Sicherheits- und Gesundheitsrelevanten Punkte
nötigen Unterlagen rechtzeitig zur Verfügung zu stellen haben. Der AN hat seine Arbeiter anhand der Gefährdungsanalyse nachweislich zu unterweisen.
d) Erforderliche Sicherheitseinrichtungen, die auch zum Schutz anderer auf der Baustelle verkehrender Personen zu dienen haben, darf der AN während oder nach Beendigung der eigenen Arbeiten nur mit ausdrücklicher Zustimmung der örtlichen Bauleitung entfernen.

0.1.20 Besondere Anordnungen, Vorschriften und Maßnahmen der Eigentümer (oder der anderen Weisungsberechtigten) von Leitungen, Kabeln, Dränen, Kanälen, Straßen, Wegen, Gewässern, Gleisen, Zäunen und dergleichen im Bereich der Baustelle.
a) Das Baugelände ist durch einen Bauzaun umzäunt. Die Zufahrt erfolgt über verschließbare Tore. Die Tore werden von jedem AN nach Beendigung der Arbeitszeit verschlossen, ebenso an Wochenenden und Feiertagen. Ebenso ist der Sanitärcontainer nach Feierabend zu verschließen.
b) Unabhängig davon bleibt jeder AN für die Sicherung seiner Leistung und seiner Geräte etc. alleine verantwortlich, der Bauherr trifft keine eigenen Sicherungsmaßnahmen. Aus dem Aufstellen des Zaunes und dem Verschließen der Tore können keine Ansprüche gegen den AG bzw. seine Erfüllungsgehilfen abgeleitet werden.

0.1.21 Art und Umfang von Schadstoffbelastung
Art und Umfang ist der beigefügten Schadstoffuntersuchung zu entnehmen.
Für dieses Gewerk nicht notwendig, nicht beigefügt.

0.1.22 Art und Zeit der vom AG veranlassten Vorarbeiten
Vor Beginn Tischlerarbeiten wurde das Gebäude komplett saniert und von Giftstoffen (PAK) befreit.

0.1.23 Arbeiten anderer Unternehmer auf der Baustelle
Zum Zeitpunkt der Leistungsausführung sind voraussichtlich folgende Gewerke zeitgleich auf der Baustelle: keine

## 0.2 Angaben zur Ausführung
0.2 Angaben zur Ausführung (gem. Abschnitt 0.2 VOB/C DIN 18299)

0.2.1 Vorgesehene Arbeitsabschnitte Allgemein
Ausführung in mehreren Abschnitten ist einzukalkulieren.

0.2.2 Besondere Erschwernisse während der Ausführung
keine

0.2.3 Vorgaben, die sich aus dem SiGe-Plan gemäß Baustellenverordnung ergeben.
Ein SiGe-Plan wird mit Baubeginn dem AN übergeben, enthaltenen Festlegungen sind zu
berücksichtigen.

0.2.4 Art und Umfang von Leistungen zur Unfallverhütung und zum Gesundheitsschutz für Mitarbeiter anderer Unternehmen, z.B. trittsichere Abdeckungen.
Allgemein gültig
a) temporäre Absturzsicherungen sind im Zuge der eigenen Leistungen an
Absturzkanten zu montieren
b) tritt- und verrutscht sichere Abdeckungen werden vom jeweiligen Hersteller des
Durchbruchs verlegt
c) Gefahrbereiche bei Abbrucharbeiten im Umfeld der Baustelle sind abzusperren und zu
kennzeichnen.

0.2.5 Besondere Anforderungen für Arbeiten in kontaminierten Bereichen, ggf.
besondere Anordnungen für Schutz- und Sicherheitsmaßnahmen.
Für dieses Gewerk nicht notwendig.

0.2.6 Besondere Anforderungen an die Baustelleneinrichtung und
Entsorgungseinrichtungen, z.B. Behälter für die getrennte Erfassung.
Baustelleneinrichtung, vorallem Bauzäune sind immer gut zu sichern.

0.2.7 Besondere Anforderungen an das Auf- und Abbauen sowie Vorhalten von
Gerüsten.
Innengerüste als Nebenleistung oder Zusatzleistung nach VOB für jedes Einzelgewerk.

0.2.8 Mitbenutzung fremder Gerüste, Hebezeuge, Aufzüge, Aufenthalts- und
Lagerräume, Einrichtungen und dergleichen durch den Auftragnehmer.
Keine fremden Gerüste oder Hebewerkzeuge vorhanden.

0.2.9 Wie lange, für welche Arbeiten u. ggf. für welche Beanspruchung der
Auftragnehmer Gerüste, Hebezeuge, Aufzüge, Aufenthalts- und Lagerräume,
Keine Vorhaltung der oben genannten Dinge durch dieses Gewerk vorgesehen.

0.2.10 Verwendung oder Mitverwendung von wiederaufbereiteten (Recycling-)Stoffen.
Für dieses Gewerk nicht notwendig.

0.2.11 Anforderungen an wiederaufbereitete (Recycling-)Stoffe und an nicht genormte Stoffe und Bauteile.
Für dieses Gewerk nicht notwendig.

0.2.12 Besondere Anforderungen an Art, Güte und Umweltverträglichkeit der Stoffe
und Bauteile, auch z.B. an die schnelle biologische Abbaubarkeit von Hilfsstoffen.
Baustoffe die im direkten Kontakt mit Kinder stehen sollen möglichst emmissions- und lösemittelfrei, umweltverträglich sein.

0.2.13 Art und Umfang der vom Auftraggeber verlangten Eignungs- und
Gütenachweise.
Vor Einbau der Produkte sind die jeweiligen Prüfzeugnisse auf Gültigkeit zum Zeitpunkt des Einbaus zu prüfen und dem AG vorzulegen. Der AN hat gem. der gültigen Landesbauordnung (LBO) die erforderlichen Nachweise über die Verwendbarkeit der verwendeten Bauprodukte und Bauarten zu erbringen und auf der Baustelle bereitzuhalten.

Der AN hat alle bauaufsichtlichen Zulassungen, Herstellerrichtlinien, Produktblätter, Eignungs- und Übereinstimmungsnachweise etc. aller zur Verwendung vorgesehenen Bauteile und Baustoffe spätestens 5 Arbeitstage vor Ausführung der jeweiligen Leistung dem AG (bzw. der Objektüberwachung) zu übergeben. Der AN hat alle Unterlagen und Pläne zur Dokumentation der eigenen Leistung sowie alle Eigen- und Fremdüberwachungsunterlagen, Vermessungsnachweise, Prüfprotokolle etc., die seine Leistung in geeigneter Weise dokumentieren, spätestens 5 Arbeitstage nach Ausführung der jeweiligen Leistung dem AG (bzw. der Objektüberwachung) zu übergeben.
Der AN hat alle zu übergebenden Unterlagen nochmals als Abschlussdokumentation, in einer mit dem AG abgestimmten Ordnung, mindestens 5 Arbeitstage vor (Teil-) Abnahme der Bauleistung dem AG (bzw. der Objektüberwachung) zu übergeben.
Übergabeformate sind noch im Einzelnen abzustimmen. In jedem Fall jedoch mind. einmal in Papierform sowie auf Datenträger (CD/DVD/USB-Stick).

0.2.14 Unter welchen Bedingungen auf der Baustelle gewonnene Stoffe verwendet
werden dürfen oder müssen oder einer anderen Verwertung zuzuführen sind.
Für dieses Gewerk nicht notwendig.

0.2.15 Art, Zusammensetzung und Menge der aus dem Bereich des Auftraggebers zu entsorgenden Böden, Stoffe u. Bauteile; Art der Verwertung oder bei Abfall die
Entsorgungsanlage; Anforderungen an die Nachweise über Transporte, Entsorgung und
die vom Auftraggeber zu tragenden Entsorgungskosten.
Für dieses Gewerk nicht notwendig.

0.2.16 Art, Anzahl, Menge oder Masse der Stoffe und Bauteile, die vom Auftraggeber beigestellt werden, sowie Art, genaue Bezeichnung des Ortes und Zeit ihrer Übergabe.
Nicht vorgesehen.

0.2.17 In welchem Umfang der Auftraggeber Abladen, Lagern und Transport von
Stoffen und Bauteilen übernimmt oder dafür dem Auftragnehmer Geräte oder
Arbeitskräfte zur Verfügung stellt.
Nicht vorgesehen.

0.2.18 Leistungen für andere Unternehmer.
Nicht vorgesehen. Leistungen die von anderen Unternehmen ausgeführt werden sollen müssen vorab als Nachunternehmer gemeldet werden.

0.2.19 Mitwirken beim Einstellen von Anlageteilen und bei der Inbetriebnahme von
Anlagen im Zusammenwirken mit anderen Beteiligten, z.B. mit dem Auftragnehmer für die Gebäudeautomation.
Nicht vorgesehen.

0.2.20 Benutzung von Teilen der Leistung vor der Abnahme.
Laut VOB §12 (2) sind auf Verlangen in sich abgeschlossene Teile der Leistung besonders abzunehmen.

0.2.21 Übertragung der Wartung während der Dauer der Verjährungsfrist für die
Mängelansprüche für maschinelle u. elektrotechnische sowie elektronische Anlagen oder Teile davon, bei denen die Wartung Einfluss auf die Sicherheit u. die Funktionsfähigkeit hat (vergleiche § 13 Absatz 4 Nummer 2 VOB/B), durch einen besonderen Wartungsvertrag.
Für dieses Gewerk nicht notwendig.

0.2.22 Abrechnung nach bestimmten Zeichnungen oder Tabellen.
Einzureichende Aufmaße und Rechnungen sind den jeweiligen LV-Positionen
entsprechend zu untergliedern. Die Abrechnungsmengen von Leistungen, die nach der
Masse abzurechnen sind, sind durch Wiegen auf einer amtlich zugelassenen Waage zu
ermitteln und durch amtlichen Wiegeschein zu belegen, sofern im Leistungstext nicht
das Ermitteln der Masse durch Berechnung vorgegeben ist.

## 1.0 Allgemeine Angaben
1. Allgemeine Angaben

1.1 Allgemeines
Die Ausführung erfolgt gemäß VOB/C nach den ATV DIN 18299 - Allgemeine Regelungen für Bauarbeiten jeder Art. Die VOB als Ganzes wird Vertragsbestandteil.

1.2 Produkte, Bieterangaben, Gleichwertigkeit
Wenn in Positionen aufgrund von besonderer Relevanz für die Planung des Bauvorhabens bzw. von technischen Spezifikationen Produktvorschläge enthalten sind und der Auftragnehmer von der Ausschreibung abweichende Produkte zur Ausführung vorschlägt, müssen diese mindestens gleichwertig sein. Die Gleichwertigkeit muss der Auftragnehmer mit dem Angebot durch Vorlage aussagekräftiger Produktbeschreibungen und Prüfzeugnisse oder durch gegenüberstellende Bemusterung nachweisen.

1.3 Planunterlagen des AG/Werkplanung des AN
Der Unternehmer erhält als Grundlage für die Ausführung auf Wunsch sämtliche notwendigen Planunterlagen digital (in den Formaten PDF und DWG).
Ist vom AN eine Werkplanung und/oder Montageplanung zu erstellen, so ist diese zur Prüfung und Freigabe digital und zusätzlich jeweils 1-fach auf Papier beim Architekten einzureichen.
Der AN hat eine Aufstellung über alle von ihm geplanten Planlieferungen zu erarbeiten. Diese Aufstellung muss die vorgesehenen Planinhalte, Vorlagetermine sowie Korrekturumlaufzeiten und Freigabe- bzw. Bearbeitungszeiten enthalten. Die Aufstellung ist unmittelbar nach Auftragsvergabe zu erstellen und dem AG spätestens 18 Werktage nach Auftragsvergabe vorzulegen.
Die Werkplanung ist vom AN so rechtzeitig zur Prüfung vorzulegen, dass auch die zur Prüfung (ca. 10 Werktage) sowie zur Einarbeitung von Korrekturen erforderliche Frist berücksichtigt ist.
Sich aus der Prüfung ergebende Korrekturen sind vom AN in seine Planung einzuarbeiten. Die korrigierten Pläne sind innerhalb von 5 Werktagen erneut zur Freigabe vorzulegen. Die freigegebene Planung ist vom AN vor Ausführungsbeginn digital zu verteilen (an Architekt, Auftraggeber).
Unabhängig von einer Freigabe durch den Architekten obliegt die Verantwortung für eine den Auflagen und technischen Bestimmungen genügende und konstruktiv einwandfreie und funktionsfähige Konstruktion dem AN. Eine Überprüfung erfolgt nur im Hinblick auf die Gestaltung und die technischen Vorgaben. Maße werden grundsätzlich nicht überprüft. In formaler Hinsicht sind die Architektenpläne zu berücksichtigen. Treten Widersprüche auf, sind diese dem Architekten zur Klärung mitzuteilen.

1.4 Baustellenverbot bei Genuss von Alkohol oder anderer berauschender Mittel
Auf der Baustelle besteht striktes Alkoholverbot sowie Verbot von berauschenden Mitteln (Drogen). Zigarettenstummel sind ordnungsgemäß zu entsorgen! Nicht in der Baugrube od. Umgebung.

1.5 Baustellenverbot bei mangelhafter Schutzkleidung
Personen ohne entsprechende Schutzkleidung haben keinen Zutritt zur Baustelle. Sind bei Tätigkeiten darüber hinaus weitere Schutzausrüstungen notwendig, hat der AN deren Benutzung sicherzustellen.

1.6 Abmessungen
Sämtliche Maße sind durch den AN frühzeitig und eigenverantwortlich zu prüfen. Eventuell auftretende Unstimmigkeiten sind umgehend der BÜ und dem AG mitzuteilen.
Das Aufmaß ist vom AN grundsätzlich eigenverantwortlich am Bau zu nehmen. Fordert der AG, dass die Konstruktionen schon zu einem Zeitpunkt zur Montage bereitstehen müssen, der ein vorheriges Aufmaß unmöglich macht, so sind unter Berücksichtigung der Bautoleranzen, nach DIN 18202 der jeweiligen Bauleistung, die Fertigungsmaße mit dem AG zu vereinbaren.

1.7 Verkehrssprache Die Verkehrssprache auf der Baustelle ist deutsch.

1.8 Vorhaltung der Vertragsunterlagen
Der AN hat dafür Sorge zu tragen, dass seinem Personal auf der Baustelle stets eine Kopie des Leistungsverzeichnisses mit allen Anlagen zugänglich ist.

1.9 Arbeitsschutz/Unfallverhütung
Alle Baugeräte sind zu erden, um eine statische Aufladung zu verhindern.
Der AN ist verpflichtet, seinen Arbeits- und Aufenthaltsbereich in ordentlichem Zustand zu halten. Verunreinigungen sind unverzüglich zu beseitigen. Andernfalls vergibt die Bauleitung den Auftrag hierfür und legt die Kosten auf die Verursacher um.
Für alle nachfolgend beschrieben Arbeiten sind die Schutzmaßnahmen durch Schutzgerüste, Montagegerüste und sonstigen zur Arbeitssicherheit seitens der Berufgenossenschaft notwendigen Maßnahmen in die angebotenen Position einzukalkulieren und damit komplett abgegolten und obliegen voll dem AN.

1.10 Bemusterung / vorgezogene technische Abstimmung
Soweit nichts anderes vereinbart wird, hat der AN Leistungen zur Bemusterung bzw. vorgezogenen Technischen Abstimmung 5 Arbeitstage vor Beginn der eigentlichen Leistung abzuschließen. Die Leistungen sind rechtzeitig davor mit dem AG bzw. der Objektüberwachung abzustimmen und zu beginnen. Diese Leistungen sind im Terminplan des ANs besonders zu berücksichtigen.

1.11 Abladen, Lagern und Transport von Stoffen und Bauteilen durch den AG
Materiallieferungen sind so zu disponieren, dass ein Vertreter des ANs diese entgegen nehmen kann. Der AN hat dafür zu sorgen, dass Materiallieferungen die genaue Bezeichnung des Empfängers enthält. Der AG ist zur Abnahme von Materiallieferungen nicht verpflichtet.

1.12 Sauberkeit auf der Baustelle
Die Baustelle bzw. der Arbeitsbereich ist täglich besenrein zu säubern. Weiterhin sind täglich die Rinnen, welche der Ableitung von Regenwasser im Baustellenbereich dienen, von Bauschutt zu reinigen. Durch den AN verursachte Verunreinigungen von öffentlichen Flächen und Wegen sind arbeitstäglich zu beseitigen.

1.13 Bauschild Eigene Werbeschilder des AN sind nicht gestattet.

1.14 Bauleiter des AN / Fachbauleiter
Der vom AN für die Baumaßnahme eingesetzte Bauleiter wird vom AG zum Fachbauleiter gem. der gültigen Landesbauordnung (LBO) bestellt.
Der Fachbauleiter hat nachweislich über die erforderliche Sachkunde und Erfahrung zu verfügen. Der Fachbauleiter ist dem AG vom AN vor Ausführungsbeginn schriftlich in Form einer Fachbauleitererklärung zu benennen.
Jeder Wechsel des Fachbauleiters ist dem AG unverzüglich innerhalb einer Woche vor dem Wechsel durch eine aktualisierte Fachbauleitererklärung anzuzeigen

1.15 Baustellenbesprechungen
Der AN hat zu den Baubesprechungen, die der AG regelmäßig durchführt, einen geeigneten bevollmächtigten Vertreter (i.d.R. der Bauleiter des AN ) zu entsenden. Die Besprechungen finden jeweils wöchentlich oder nach Absprache statt.

1.16 Bohrfreigaben / Schachtfreigaben
Erforderliche Bohrungen, sowie Schlitz- ,Stemm- und Schachtfreigaben o.ä. sind
schriftlich zu beantragen. Diese Arbeiten dürfen ausdrücklich nicht ohne vorherige schriftliche Freigabe ausgeführt werden. Gültige Schachtscheine sind durch den AN einzuholen.

## 2.0 Hinweise zur Ausschreibung und Vergabe
2.0. Hinweise zur Ausschreibung und Vergabe

Die Vergabe der Arbeiten erfolgt nach VOB in der zum Tag der Beauftragung gültigen Fassung.

Die in den einzelnen Positionen dieses Leistungsverzeichnisses beschriebenen Arbeitsvorgänge sind einzuhalten. Hält der Ausführende, aufgrund neuer im Zusammenhang mit der Bearbeitung gewonnener Erkenntnisse, eine Abweichung vom Konzept für zweckmäßig, so ist dies umgehend der Bauleitung mitzuteilen.
Änderungen sind nur möglich, wenn sie vom Auftraggeber genehmigt sind.

In die Einheitspreise sind alle anfallenden Kosten (z.B. Vorhaltung und Abnutzung der Geräte und Einrichtungen, Kosten für die ordnungsgemäße Entsorgung der Hilfsstoffe und des Bauschutts, Materialkosten, Schutzmaßnahmen, sämliche Lohn- und Lohnnebenkosten, kostenpflichtige Genehmigungen etc.) einzukalkulieren.

Für die Ausführung der Arbeiten sind die Verarbeitungsrichtlinien der Materialhersteller einzuhalten. Werden andere Materialien, als im LV aufgeführt verwendet, so ist deren Gleichwertigkeit zu belegen.

Der Auftragnehmer übernimmt die Verpflichtung der Vollständigkeit der angebotenen Leistungen.

Nebenleistungen nach VOB/C, die sich damit zwangsläufig ergeben, sind einzukalkulieren, auch wenn sie nicht ausdrücklich im LV erwähnt sind.

Die Abrechnung der Arbeiten erfolgt nach gemeinsamem Aufmaß zum Nachweis.
Deponiescheine sind für die Abrechnung bei der Bauleitung einzureichen.

## Plangrundlagen
Plangrundlagen

Folgende Unterlagen liegen als Grundlage der Kalkulation als Anlage zum Angebot bei:

Grundriss
5_GR_0_X_0301_d  Übersichtsplan Bodenbeläge

Ansichten
5_SA_0_X_0101_b  Ansicht Nord-Süd
5_SA_0_X_0102_b  Ansicht Ost-West

Schnitte
5_SA_BA1_A_1001_a  Schnitt A-A
5_SA_BA1_B_1002_a  Schnitt B-B

Möblierung Übersicht
5_DT_0_EG_2600.1  Übersicht Möblierung GR
5_DT_0_EG_2600.2  Übersicht Möblierung Schnitt

Möblierung Exemplarisch
5_DT_0_EG_2603_02  Garderoben FE 3
5_DT_0_EG_2618_02  Gruppenraum FE4, 2.21

Details
5_DT_0_X_2314  Geländer Innentreppe
5_DT_0_EG_2501_b  Fliesenspiegel Sanitär 1 EG
5_DT_0_EG_2502_b  Fliesenspiegel Sanitär 2 EG

Reinigungshinweise
Reinigungsempfehlung Kautschuk Noraplan

## 017 Bauendreinigung

### Titel 01 Reinigung Böden und Wände

*Hinweis: Hinweis*
Die Reinigung ist abschnittsweise vorzunehmen, eventuell Etagen- und Bauabschnittsweise. Mehrere Anfahrten sind in die
Einheitspreise einzukalkulieren.

Reinigung in Ecken bei Vor - und Rücksprüngen ist mit einzukalkulieren. Bei Vorwänden ist die obere Ablage als Reinigung Wandfliese mit abzurechnen.

Für Alle Materialien sind die Reinigungshinweise der Hersteller zu beachten.

**01.1 Bauschutt sammeln und entsorgen, gemischt**
Sammeln und Zerkleinern von gemischtem Bauschutt
(Verpackungen, Mörtel-, Stein- , Beton-, Putz-, Trockenbau-,
Belag- und Malerresten) in allen Etagen und fachgerechte
Entsorgung.
Die angegebenen Mengen beziehen sich auf den komprimierten
Zustand des Materials (insbesondere Verpackungen). Die
Entsorgungsnachweise sind vorzulegen.

Ausführung im gesamten Gebäude und im Bereich der Freiflächen rund um das Gebäude.
Menge: 15,000 m³

**01.2 Baugrobreinigung**
Baugrobreinigung der Böden sowie Entsorgung der hier anfallenden Baureste
Herstellen einer besenreinen Oberfläche.

Ausführung im gesamten Gebäude auf allen Oberflächen.

Oberflächen: Fliesen, Kautschuk, Estrich mit Beschichtung
Menge: 2320,000 m²

**01.3 Feinreinigung Böden, Kautschuk**
Feinreinigung von Bodenflächen im Gebäudeinneren.
Die Empfehlungen der Belags- und Reinigungsmittelhersteller sind zu beachten.

Oberflächen:  Kautschuk
Ausführung:  inkl. Reinigung der Sockelleisten

Die "Erstreinigung" ist nicht notwendig, da starker Baustellenschmutz über Position "Baugrobreinigung" entfernt wird.

Ausführung Unterhaltsreinigung/-pflege (maschinell):
- Scheuersaugen unter Verwendung eines Aktiv- bzw.
  Mikrofaserpads mit einem geeigneten Wischpflegemittel siehe  Reinigungsempfehlung
- anschließend polieren mittels geeignetem Polierpad

Abrechnung nach verlegter Belagsfläche.
Menge: 1480,000 m²

**01.4 Feinreinigung Böden, Fliesen**
Feinreinigung der Bodenfliesen aus unglasierten keramischen Fliesen (Feinsteinzeug) inkl. Sockelfliesen und Fugen.
Eventuell ist ein Zementschleierentferner einzusetzen.

Bereich:  Bodenflächen KG - 1.OG
Oberflächen Fliesen:  R10, R10 B, R11
Formate:  30 cm x 30 cm  Küche, UG
  60 cm x 60 cm  Sanitärräume
  10 cm x 20 cm  Duschbereich

Abrechnung nach verlegter Fliesenfläche.
Menge: 680,000 m²

**01.5 Feinreinigung Böden, Estrich mit Versiegelung**
Reinigung von Bodenanstrichen mit PUR-Acrylversiegelung durch gründliches Säubern und ganzflächiges nasses Wischen der Bodenbeläge mit geeignetem Pflegemittelzusatz.

Bereich:  Bodenflächen KG
Werkstoffbasis:  PUR-Acrylversiegelung,zweikomponentig
Räume:  Technikräume, Lager
Menge: 160,000 m²

**01.6 Feinreinigung Wände, Fliesen**
Feinreinigung von Wandfliesen aus glasierten keramischen Fliesen (Feinsteinzeug).
Feuchtes Wischen der Oberflächen inkl. Zementschleier beseitigen, inklusive Schalter und Steckdosen.

Bereich:  Wandflächen alle Geschosse
Oberflächen:  Fliesen glatt
Formate:  20 cm x 10 cm und 30 cm x 60 cm
Räume:  Sanitärräume, Küche, Teeküchen

Abrechnung nach verlegter Fliesenfläche.
Menge: 700,000 m²

**01.7 Feinreinigung Sockelleisten**
In Räumen mit Kautschuk bzw. Estrichbelag werden extra Sockelleisten angebracht.
Diese sind fachgerecht zu reinigen.

Höhe:  bis 10 cm
Material:  Hartschaumsockelleisten mit Weichlippen
  Sockelleiste der textilen Prallwand
Menge: 1530,000 m

### Titel 02 Reinigung Treppenhäuser

**02.1 Feinreinigung Treppen**
Feinreinigung von Treppen im Gebäudeinneren,
Kehren und Wischen der Oberflächen mit geeignetem Pflegemittel.
Eventuell ist ein Zementschleierentferner einzusetzen.

Leistungsbestandteil:
- Reinigen der Tritt- und Setzstufen
- Reinigen der Podeste
- Reinigen der Treppenwangen
- Reinigen der Umwehrung des Treppenauges

Oberflächen:  Bestandsbelag Terrazzo Stufen
Räume:  Treppenhäuser alle Geschosse

Geschosshöhe:  ca. 2,80 m
Stufenbreite:  ca. 1.000mm
Stufenhöhe:  ca. 175mm
Stufentiefe:  ca. 300mm
Anzahl Steigungen:  16

Abrechnung:  1 Stück = 1 Geschosstreppe
Lage:  2 Treppenläufe TRH 1
  2 Treppenläufe TRH 1

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Menge: 4,000 St

**02.2 Feinreinigung Geländer**
Feinreinigung von Stahl-Treppengeländern, bestehend aus
Füllstabgeländer:
Ober- und Untergurt:  Flachstahl
Füllstäbe:  Rundstahl Ø10 mm
Kinderhandlauf:  quadratisch, Holz 40 mm x 55 mm
  10 mm Schattenfuge zum Obergurt
Kinderhandlauf:  Rund, Holz, Ø 40 mm

Geländerhöhe:  ca. 1.01 m über FFB
Handlaufhöhe:  Handlauf auf Obergurt
Kinderhandlauf: ca. 0,60 m über FFB
Befestigung:  U-Form Flachstahl

Abkehren und feuchtes Abwischen der Oberflächen inkl. Entfernen von Schlieren.

Bereich: Treppengeländer
Oberflächen: Stahl, beschichtet
Räume: Treppenhäuser alle Geschosse

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Abrechnung je laufende Meter Geländer, gemessen am Obergurt.
Menge: 80,000 m

### Titel 03 Reinigung Fenster und Türen

**03.1 Beidseitige Reinigung Fenster / Fenstertüren**
Beidseitige Reinigung der Fenster, Fensterrahmen, Glasflächen, Griffe und Beschlägen, innen und außen,
inkl. Entfernen von Schlieren,

Bereich:  Fensterflächen, Fenstertüren,
  Fenster der Kuben
Oberflächen:  Glas, Kunststoff, Paneele
Räume:  alle

Elementhöhe:
Nord  BRH = 1,25 m
  Fenster (hxb) = 1,175 m x 5,25 m
Süd  BRH = 0,66 m
  Fenster (hxb) = 1,75 m x 5,25 m
  Kellerfenster  = 1,00 m x 1,00 m
Kuben  BRH = 0,75 m
  Fenster (hxb) = 1,45 m x 1,93 m
Fenstertüren: bis 2,50 m x 1,30 m

Abrechnung nach Innen-Ansichtsfläche Fenster./ Fenstertüren.
Zusätzliche Paneelfelder, welche von Außen zu reinigen sind werden extra vergütet. Fensterbänke in separater Position.

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Menge: 440,000 m²

**03.2 Reinigung Paneelfelder Außen**
Einseitige Reinigung der Paneelfelder zwischen den Fenstern, Fensterrahmen, Paneelflächen außen, inkl. Entfernen von Schlieren.

Elementhöhe:
Nord  BRH = 1,25 m
  Paneel (hxb) = 1,175 m x 0,75 m
Süd  BRH = 0,66 m
  Paneel (hxb) = 1,75 m x 0,75 m

Abrechnung nach Ansichtsfläche Paneel von Außen.
Menge: 40,000 m²

**03.3 Reinigung Kuben, Holzflächen**
Feinreinigung aller Kubenflächen im Gebäudeinneren.
Innen- und Außenseiten des Kubus

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
Außenmaß (hxb):  1,70 m x 2,20 m
Breite der Umrahmung: ca. 0,12 m
Tiefe Innen:  ca. 0,70 m

Mengenangabe: 1 Stück = 1 Kubus
Menge: 10,000 St

**03.4 Beidseitige Reinigung Außentüren, Alu-Glas**
Beidseitige Reinigung der Außentüren, Reinigung der horizontalen und vertikalen Aluoberflächen der Tragkonstruktion, der Türen und der Festverglasung (Glasausschnitt bzw. Glasflächen), inkl. Griffoliven und Beschläge, einschließlich Entfernen von Schutzfolien und Etiketten.

Bereich:  Außentüren
  7 Stück bis 3,00 m² Fläche
  2 Stück bis 14,0 m² Fläche (Haupteingänge)
Oberflächen:  Glas, Aluminium, Kunststoff
Elementhöhe: bis 2,60 m

Abrechnung nach Ansichtsfläche Außentür.
Menge: 50,000 m²

**03.5 Beidseitige Reinigung Alu-Tür-Elemente, innen**
Beidseitige Reinigung der Alu-Tür-Elemente, Reinigung der horizontalen und vertikalen Aluoberflächen der Tragkonstruktion, der Türen und der Festverglasung, inkl. Griffoliven und Beschläge, einschließlich Entfernen von Schutzfolien und Etiketten.

Bereich: Innentürelemente, Festverglasung innen
Oberflächen: Glas, Aluminium
Räume: Flure/Treppenhäuser EG

Elementhöhe: bis 2,50 m
Elementbreite: bis 1,51 m
Lage:  4 Türen im EG
  4 Türen im OG

Abrechnung nach Ansichtsfläche.
Menge: 31,000 m²

**03.6 Beidseitige Reinigung Innentüren**
Beidseitige Reinigung der Innentüren, inkl. Entfernen von Schlieren, Farbrückständen und Klebebändern in geringem Umfang, inkl. Türblatt, Zarge, Drückergarnitur und Beschläge

Bereich:  Innentüren
Material Türblatt:  HPL Schichtstoff oder Stahl
Material Zarge:  Stahl, Stahlblech
Räume:  alle

Elementhöhe: 2,135 m
Elementbreite: 0,625 bis 1,135 m
Lage:  UG bis OG ca. 120 Türen

Abrechnung nach Ansichtsfläche.
Menge: 255,000 m²

**03.7 Reinigung Fensterbänke, innen**
Feinreinigung von Fensterbänken im Gebäudeinneren, Feuchtes Abwischen der Oberflächen, inkl. Schlieren entfernen.

Bereich:  Fensterbänke innen
Oberflächen: Spanholzformteil mit Melaminharzbeschichtung
Produkt: Werzalit, Eiche Optik
Räume:  alle

Fensterbanktiefe: bis 220 mm
Menge: 320,000 m

**03.8 Reinigung Fensterbänke, außen**
Feinreinigung von außenfensterbänken.
Feuchtes Abwischen der Oberflächen, inkl. entfernen von Farb und Putzresten. Schlieren entfernen.

Bereich:  Fensterbänke außen
Oberflächen:  Aluminium
Räume:  alle

Fensterbanktiefe: bis 250mm
Menge: 320,000 m

**03.9 Reinigung Lichtschächte**
Entfernen von Laub und Baumüll aus den Lichschachtelementen.
Zugang von Innen über das Kellerfenster oder von außen über ausheben des Lichtschachtgitters.
Menge: 15,000 St

### Titel 04 Reinigung Gegenstände

**04.1 Reinigung Sauberlaufmatten**
Reinigung der Sauberlaufzonen im Bereich zwischen
Innen und Außen

Abmessungen:  bis  3,50 m² - 2 Stück
  bis  2,20 m² - 4 Stück

Einbauort:  5 x EG (Haupteingänge, Küche, Gartenausgänge)
 1 x UG (Kinderwageneingang)
Menge: 15,000 m²

**04.2 Feinreinigung Rohrleitungen an Wänden**
*** Pauschalposition
Feinreinigung von sichtbaren Rohrleitungen an Wänden, Entfernung von Staub und Schmutz, feuchtes Abwischen der Oberflächen.

Bereich:  Heiz-, und Wasserleitungen an Wänden
Oberflächen:  Metall, PVC
Größe:  DN 20 bis DN 100
Raumhöhe:  bis 2,65 m

Gesamtrohrlänge geschätzt: ca. 50,00 m
Menge: 1,000 psch

**04.3 Feinreinigung Rohrleitungen unter Decken**
*** Pauschalposition
Feinreinigung von sichtbaren Rohrleitungen unter Decken. Entfernung von Staub und Schmutz, feuchtes Abwischen der Oberflächen.

Bereich:  Heiz-, und Wasserleitungen unter Decken
Oberflächen:  Metall, PVC, Alu-Kaschiert
Größe:  DN 20 bis DN 150
Raumhöhe:  bis 2,65 m

Gesamtrohrlänge geschätzt: ca.500,00 m

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Menge: 1,000 psch

**04.4 Feinreinigung WC's**
Feinreinigung von WC's, komplett reinigen bis zum Erreichen einer schmutzfreien Oberfläche inkl. Entfernen von Schutzfolien und Etiketten, bestehend aus:

1 St WC mit Sitzgarnitur und Drückerplatte
1 St WC-Bürstenhalter
1 St Toilettenpapierhalter
1 St Haltegriff (nur im Barrierefrei WC)

Es sind für die jeweiligen Oberflächen geeignete Reinigungsmittel zu verwenden.

Bereich: Sanitärräume KG-1.OG, Kinder- und Erwachsenen WC
Menge: 31,000 St

**04.5 Feinreinigung Einzel-Waschbecken, Sanitärporzellan**
Feinreinigung von Waschbecken mit Waschtischarmatur inkl. Anschlüsse, komplett reinigen bis zum Erreichen einer schmutzfreien Oberfläche inkl. Entfernen von Schutzfolien und Etiketten, bestehend aus:

1 St Waschbecken
1 St Armatur
1 St Seifenspender
1 St Handtuchspender

Bereich: Sanitärräume KG-1.OG, Atelier, Sanitär, Putz-, Wäscheräume

Größe Waschbecken: bis ca. 65 x 45 cm
Menge: 15,000 St

**04.6 Feinreinigung Ausgussbecken, Metall**
Feinreinigung von Ausgussbecken aus Stahl, emailiert, mit Waschtischarmatur inkl. Anschlüsse, komplett reinigen bis zum Erreichen einer schmutzfreien Oberfläche inkl. Entfernen von Schutzfolien und Etiketten, bestehend aus:

1 St Waschbecken
1 St Armatur
1 St Seifenspender
1 St Handtuchspender

Bereich: Putzmittelräum EG, UG

Größe Waschbecken: bis ca. 65 cm x 45 cm
Menge: 2,000 St

**04.7 Feinreinigung Waschbeckenreihe 3 Plätze, Sanitärporzellan**
Feinreinigung von Kinderwaschbecken, Reihenwaschbecken mit Höhenversatz, mit Waschtischarmatur inkl. Anschlüsse, komplett reinigen bis zum Erreichen einer schmutzfreien Oberfläche inkl. Entfernen von Schutzfolien und Etiketten, bestehend aus:

1 St Waschbecken (3 Plätze, b= bis 140 cm, t= 45 cm)
4 St Armatur
2 St Seifenspender

Bereich: Sanitärräume Kinder
Menge: 8,000 St

**04.8 Feinreinigung Waschbeckenreihe 4 Plätze, Sanitärporzellan**
Feinreinigung von Kinderwaschbecken, Reihenwaschbecken mit Höhenversatz, mit Waschtischarmatur inkl. Anschlüsse, komplett reinigen bis zum Erreichen einer schmutzfreien Oberfläche inkl. Entfernen von Schutzfolien und Etiketten, bestehend aus:

1 St Waschbecken (4Plätze, b= bis 185 cm, t= 45 cm)
4 St Armatur
2 St Seifenspender

Bereich: Sanitärräume Kinder
Menge: 2,000 St

**04.9 Feinreinigung Duschbecken**
Feinreinigung von Duschbecken mit Waschtischarmatur inkl. Anschlüsse, komplett reinigen bis zum Erreichen einer schmutzfreien Oberfläche inkl. Entfernen von Schutzfolien und Etiketten, bestehend aus:

1 St Duschhbecken (Sanitäracryl)
1 St Armatur mit Schlauch und Brause

Bereich: Sanitärräume KG-1.OG,

Größe Duschbecken: bis ca. 90 cm x 90 cm
Menge: 3,000 St

**04.10 Feinreinigung Spiegel, flächenbündig**
Reinigen der flächenbündig eingefliesten Spiegel inkl. Schlieren entfernen und Entfernen von Schutzfolien und Etiketten.

Hinweis:
Ein Spiegel im barrierefrei WC ist ein beweglicher Spiegel.

Bereich: Sanitärräume KG-1.OG

Größe Spiegel: bis 40 cm x  60 cm
Menge: 32,000 St

**04.11 Feinreinigung WC-Trennwandanlagen,**
Feinreinigung von WC-Trennwänden durch feuchtes Abwischen, Schlieren entfernen, inkl. Türen, Beschlägen, Garnituren, Kantenprofilen und Standfüßen.

Bereich:  WC-Trennwände, d = 28 mm
Material: melaminharzbeschichtet Vollspanplatten.

Räume:  Sanitärräume (KG - 1.OG)

Elemente:  Trennwände bis h = 1,30 m + 0,10 m
 Schamwände ca: 1,06 m x 0,60 m

Abrechnung nach Oberfläche.
Menge: 40,000 m²

**04.12 Feinreinigung Kücheneinrichtung, Edelstahl**
Feinreinigung von Küchenmöbeln und Ausstattung aus Edelstahl allseitig und im Inneren, inkl. Armaturen etc.,
durch feuchtes Abwischen, inkl. Schlieren entfernen.

Bereich:  Herde, Spülen, Ablagen, Unter- und
  Hängeschränke, Regale, Waschbecken
Oberflächen:  Edelstahl
Räume:  gewerbliche Küche
Elementhöhe: 70 - 200 cm
Elementtiefe:  40 - 70 cm

Abrechnung nach laufenden Metern Küchenmöbel.
Menge: 25,000 m

**04.13 Feinreinigung Kücheneinrichtung, HPL**
Feinreinigung von Küchenzeilen und Ausstattung aus Holzwerkstoffen mit HPL Beschichtung allseitig und im Inneren, inkl. Armaturen etc., durch feuchtes Abwischen, inkl. Schlieren entfernen.

Bereich:  Herde, Spülen, Ablagen, Unter- und
  Hängeschränke, Regale, Waschbecken
Oberflächen:  HPL-Beschichtung
Räume:  Küche Kinderrestaurant, Teeküchen
  Raum 2.03, Raum 0.24, Raum 1.30
Elementtiefe:  40 - 80 cm
Höhe:  Arbeitsebene h = 85 cm
  Gesamthöhe h = 220 cm

Abrechnung nach laufenden Metern Küchenmöbel.

Darstellung Küchenzeile Kinderrestaurant:
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Menge: 15,000 m

**04.14 Feinreinigung von Einbaumöbel**
Feinreinigung von Einbaumöbeln und Ausstattung aus Holzwerkstoffen mit HPL Beschichtung allseitig und im Inneren, inkl. Armaturen etc., durch feuchtes Abwischen, inkl. Schlieren entfernen.

Elemente:
Korpus (siehe Plandarstellung Möbel), Schranktüren,
Eigentumsfächer, Schubladen, Vertiefung, Spielzeugboxen,
Matratzenaufbewahrung, Bettzeugfächer, umlaufender Sockel.

Oberflächen:  HPL-Beschichtung, Multiplex
Räume:  Gruppenräume,
  Darstellung siehe "Übersicht Möblierung"
Elementtiefe:  60 cm
Höhe:  220 cm

Abrechnung nach m² Objektmöbel.

Darstellung Küchenzeile Kinderrestaurant:
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Menge: 170,000 m²

**04.15 Feinreinigung von Garderoben**
Feinreinigung von Einbaumöbeln und Ausstattung aus Holzwerkstoffen mit HPL Beschichtung allseitig und im Inneren, inkl. Kleiderhaken und Metallstangen der Schuhablage. Durch feuchtes Abwischen, inkl. Schlieren entfernen.

Elemente:
Korpus (siehe Plandarstellung Möbel), offenes und geschlossenes Fach, Kleiderhaken, Sitzfläche, Schuhablage.

Oberflächen:  HPL-Beschichtung, Multiplex
Räume:  Flure
  Darstellung siehe "Übersicht Möblierung"
Elementtiefe:  25-30 cm und 56 cm
Höhe:  120 cm
Breite:  je 100 cm

Abrechnung nach Stück Garderobe.

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Menge: 43,000 St

**04.16 Feinreinigung von Stiefelhaltern**
Feinreinigung von Einbaumöbeln und Ausstattung aus Holzwerkstoffen mit HPL Beschichtung allseitig.
Durch feuchtes Abwischen, inkl. Schlieren entfernen.

Elemente:
Rückwand HPL Beschichtet, Buche Rundstäbe

Oberflächen:  HPL-Beschichtung / Buchenholz
Räume:  Flure
  Darstellung siehe "Übersicht Möblierung"

Höhe:  114 cm
Breite:  100 cm
Anzahl Stäbe:  32 bzw 40 Stück

Abrechnung nach Stück - Element Stiefelhalter
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Menge: 10,000 St

**04.17 Feinreinigung von Zahnputzbecherleisten**
Feinreinigung von Zahnputzbecherleisten aus Holzwerkstoffen mit HPL Beschichtung allseitig.
Durch feuchtes Abwischen, inkl. Schlieren entfernen.

Elemente:
Zahnputzbecherleiste mit Rückwand und Ausladung, mit Ausfräsungen (Ø 60 mm - 7 Löcher pro Meter) für Zahnputzbecher und Doppelhaken.

Material:  13 mm starken HPL-Vollkernplatten
Räume:  Sanitärbereiche Kinder
  Darstellung siehe "Übersicht Möblierung"

Höhe:  80 mm
Tiefe:  160 mm

Abrechnung nach laufenden Metern.

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Menge: 35,000 m

**04.18 Feinreinigung von Wickeltischen, b = 2,30 m**
*** Bezugsbeschreibung
Feinreinigung von Wickeltischen aus HPL-Vollkernplatte  allseitig und im Inneren, durch feuchtes Abwischen, inkl. Schlieren entfernen.

Elemente:
Korpus, Fronten, Handwaschbecken, Armatur, Schubkästen, ausziehbare Treppe, Wickelauflagen, Seifenspender, Desinfektionsspender, Handtuchspender

Material:  13 mm HPL-Vollkernplatte
Räume:  Sanitärbereich Kinder
  Darstellung siehe Fliesenspiegel
  Sanitär 2 EG

Höhe:  85 cm + 20 cm Blende
Breite:  230 cm
Anzahl Schubkästen:  10 Stück
Menge: 1,000 St

**04.19 Feinreinigung von Wickeltischen, b = 2,91 m**
*** wie Position 04.18
Höhe:  85 cm + 20 cm Blende
Breite:  291 cm
Anzahl Schubkästen:  12 Stück
Menge: 1,000 St

**04.20 Feinreinigung Heizkörper, b = 40 - 60 cm**
*** Bezugsbeschreibung
Reinigen von Heizkörpern allseitig durch feuchtes Abwischen, inkl. Abnehmen der oberen Abdeckung und Aussaugen der Heizkörper.

Element:  Flachheizkörper Stahl
Oberflächen:  glatt, Metall lackiert
Bereich:  Heizkörper an Wänden
Räume:  hauptsächlich KG, TRH, Küche

Elementhöhe:  bis 60 cm
Elementbreite:  40 cm bis 60 cm
Bautiefe:  bis 10 cm

Abrechnung nach Stück.
Menge: 25,000 St

**04.21 Feinreinigung Heizkörper, b = 70 - 100 cm**
*** wie Position 04.20
Elementhöhe:  bis 60 cm
Elementbreite:  70 cm bis 100 cm
Bautiefe:  bis 10 cm

Abrechnung nach Stück.
Menge: 15,000 St

**04.22 Aufzugskabine ca. 1,10/1,40/2,50m**
*** Pauschalposition
Reinigen und Abwischen der Aufzugskabine (Personenaufzug) ca. 1,10 m x 1,40 x 2,50 m von innen, Wände, Boden, Decke, Türen, Leuchten inkl. Reinigung der Spiegelflächen, inkl. Reinigung der Bedienelemente, Handlauf, Zwischenräume, Beschläge, Falze etc.

Kabine: ca. 1,10 m x 1,40 x 2,50 m
Türportal: 12 cm Rahmen + 90 cm Öffnung

Material:
Decke:  Edelstahl
Seiten:  Salbeigrün (matt)
Rückwand:  HPL
Handlauf:  Edelstahl abgerundete Ecken
Licht:  Linienleuchte
Böden:  Fliesen Bauseits
Türen:  Edelstahl gebürstet ASi 441
Menge: 1,000 psch

**04.23 Anbauleuchte, Feuchtraum**
Reinigen Deckenanbauleuchten, eckig,
wasserdichte LED-Leuchte, bestehend aus: Gehäuse aus mit Glasfasern verstärktem grauem Polyester.

Abmessungen :  1500 mm x 90 mm x 90 mm
Typ:  ACRO BASIC EQ258
Abmessungen :  1200 mm x 90 mm x 90 mm
Typ:  ACRO BASIC EQ136
Menge: 80,000 St

**04.24 Anbauleuchte, quadratisch, flach**
Reinigen Deckenanbauleuchten, eckig

Abmessungen :  1548 mm x 310 mm x 95 mm
Typ:  Trillux, Actison Fit D1
Menge: 15,000 St

**04.25 Einbauleuchten, rund ca. Ø 550**
Reinigen Deckeneinbauleuchten, rund,

Abmessungen :  Ø 552 mm x 0.0 mm
Typ:  FL ROUND 555 EB OP S/
Menge: 30,000 St

**04.26 Einbauleuchten, rund ca. Ø 730**
Reinigen Deckeneinbauleuchten, rund,

Abmessungen :  Ø 729 mm x 0.0 mm
Typ:  FL ROUND 777 RE OP
Menge: 125,000 St

**04.27 Anbauleuchte, rund ca. Ø 550**
Reinigen Deckenanbauleuchten, rund,

Abmessungen :  Ø552 mm x 14 mm
Typ:  FL ROUND 555 AB MP CORONA

Abmessungen :  Ø571 mm x 13 mm
Typ:  SL720AB ROUND LED MP M

Abmessungen :  Ø400 mm x 85 mm
Typ:  Außenleuchte
Menge: 55,000 St

**04.28 Anbauleuchte, rund ca. Ø 730**
Reinigen Deckenanbauleuchten, rund,

Abmessungen :  Ø 729 mm x 15 mm
Typ:  FL ROUND 777 SM OP CORONA
Menge: 10,000 St

**04.29 Einbauteile**
Reinigen Einbauteile (Uhren, Sicherheitsbeleuchtung, Bewegungsmelder, Rauchmelder, Lautsprecher, Taster, Steckdosen, Bedientableaus etc.).
Menge: 250,000 St

### Titel 05 Reinigung Sonstiges

**05.10 Reinigung Außentreppe, 11 Steigungen**
*** Pauschalposition
Reinigung der Außentreppen Eingangsbereich / Abkehren der Oberflächen, inkl. Reinigung der Flachstahlgeländer und Edelstahlhandläufe beidseitig.

Bereich:  Tritt- und Setzstufen von Treppen
  inkl. oberes Podest
Material Treppen:  Betonstufen
Geländer:  senkrechten Flachstahlpfosten mit
  Füllstäben, Unter- und Obergurt  Flachstahl (40mm x 8mm),
  alles verzinkt und pulverbeschichtet

Betongüte:  C 35/45, XC4, XF4
Oberfläche:  abgesäuert R13
Fasen:  5 mm
Farbe:  grau
zu überwindende Höhe: 1,76 m
Treppenbreite:  2,24 m
Steigmaß:  11 Stg, 16 cm x 30 cm

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Menge: 1,000 psch

**05.11 Reinigung Außentreppe, 7 Steigungen**
*** Pauschalposition
Reinigung der Außentreppen Eingangsbereich / Abkehren der Oberflächen, inkl. Reinigung der Flachstahlgeländer und Edelstahlhandläufe beidseitig.

Bereich:  Tritt- und Setzstufen von Treppen
  inkl. oberes Podest
Material Treppen:  Betonstufen
Geländer:  senkrechten Flachstahlpfosten mit
  Füllstäben, Unter- und Obergurt  Flachstahl (40mm x 8mm),
  alles verzinkt und pulverbeschichtet

Betongüte:  C 35/45, XC4, XF4
Oberfläche:  abgesäuert R13
Fasen:  5 mm
Farbe:  grau
zu überwindende Höhe: 1,13 m
Treppenbreite:  2,24 m
Steigmaß:  7 Stg, 16 cm x 30 cm
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Menge: 1,000 psch

**05.12 Reinigung, Rampen**
*** Pauschalposition
Reinigung der Außenrampe, . Abkehren der Oberflächen, inkl. Reinigung der Handläufe.

Ort:  Fassade Nord, Eingangsbereich Kellergeschoss
  ca. 30 m²
  Giebel West Rampe und Podest Küchenanlieferung
  ca. 16 m²

Material: Pflasterflächen Außenanlagen
Menge: 1,000 psch

**05.13 Reinigung Gitterroste / Abtreter**
Reinigung der Gitterroste im Bereich der Eingangstüren.
Menge: 10,000 St

### Titel 06 Stundenlohnarbeiten

*Hinweis: Für unvorhergesehene Arbeiten werden nachstehende*
Für unvorhergesehene Arbeiten werden nachstehende Lohnarbeiten in das Leistungsverzeichnis aufgenommen.
Lohnarbeiten können nur auf Anweisung des AG und zum besonderen Nachweis bei täglicher Vorlage der übersichtlichen Stundenzettel durchgeführt werden.
Auf jedem Stundenzettel sind folgende Angaben zu machen:
- Auftragsnummer und fortl. Nummerierung
- Angaben über Art und Veranlassung der Arbeiten
- Ausführungsort, Angabe der Raumbezeichnung und der
  Raumnummer, besondere Objektangaben (Ebene, Bereich).
- Anzahl der einzelnen Arbeitskräfte
Stundenzettel ohne diese Angaben werden nicht geprüft.

**06.10 Stundenlohn (Mittellohn)**
Für eventuell erforderliche Arbeiten, die nicht im
Leistungsverzeichnis erfasst sind und nur auf ausdrückliche
Anordnung und zum Nachweis zur Ausführung kommen,
werden berechnet als Mittellohn.
Menge: 10,000 Std
